# Projekt
Specification (GAEB DA XML 3.2, DA81)
Written by: myview DataGenerator GAEB, myview-GAEB-DA-XML-Export, 14.12.2021

## LV
Date: 14.12.2021

### 01 Описание

#### 01.01 Описание

##### 01.01.01 Описание

**01.01.01.001**
Светодиодный прожектор с высококачественным корпусом из литого под давлением алюминия и встроенным датчиком движения с углом охвата 160° для удобного включения освещения
Интерфейс пользователя: Pегулятора
Система управления: ON/OFF
Тип монтажа: Структура
Место монтажа: сетка
Примерные: Длина 210 mm x Ширина 133 мм x Высота/глубина 75 mm
Масса: 682 g
Степень защиты: IP65
Класс защиты: I
Ударопрочность: IK08
Допустимая температура окружающей среды: -25 °C...+40 °C
Цвет: Белый, по цветовой гамме близок к RAL 9016
Номинальное напряжение: 230 V AC / 50 Hz
Рассеиватель: прозрачный
Угол излучения: прямое
Угол излучения: 95 °
Номинальная мощность P: 9,7 W
Световой поток: 1000 lm
Светоотдача: 103 lm/W
Цветовая температура: 5200 K
Коэффициент цветопередачи Ra: > 80
Срок службы светодиодов L80B50: 30000 h

Угол обнаружения: 160°

диапазоном обнаружения поперек: r 12 m

Угол охвата: 201 m²

Принят. Высота монтажа: 2,5 м

макс. Высота монтажа: 4 m

Яркость: 3 - 1000 lx
Quantity: 1,000
