# Projekt
Specification (GAEB DA XML 3.2, DA81)
Written by: myview DataGenerator GAEB, myview-GAEB-DA-XML-Export, 14.12.2021

## LV
Date: 14.12.2021

### 01 Описание

#### 01.01 Описание

##### 01.01.01 Описание

**01.01.01.001**
Дизайнерский датчик присутствия DALI с большой дальностью действия от 8 м в диаметре
Интерфейс пользователя: ИК-управления с технологией "blue mode", DALI
Система управления: DALI
Тип монтажа: Скрытый монтаж / приборная коробка Ø 68 mm
Место монтажа: потолок
Примерные: Высота/глубина 30 mm, Ø 104 mm
Монтажные размеры: Глубина монтажа: 24 mm, Ø 60 mm
Масса: 83 g
Степень защиты: IP20
Класс защиты: III
Допустимая температура окружающей среды: 0 °C...+50 °C
Относительная влажность воздуха: 5-93 % без конденсата
Цвет: Белый, по цветовой гамме близок к RAL 9010
Номинальное напряжение: 230 V AC / 50 - 60 Hz
Угол обнаружения: 360°

диапазоном обнаружения поперек: Ø 8 m

диапазоном обнаружения Фронтально: Ø 6 m

Угол охвата, диапазон обнаружения: Ø 4 m

Угол охвата: вплоть до 50 m²

Принят. Высота монтажа: 2,5 m

макс. Высота монтажа: 5 m

Яркость: 3-1000 lx

Кол-во каналов освещения: 1

Кол-во каналов ОВК: 2

Постоянная регулировка освещения: true

Задержка при переключении от менее яркого освещения к более яркому: 300 s

Задержка при переключении от более яркого освещения к менее яркому: 30 s
Quantity: 1,000
