# Projekt
Specification (GAEB DA XML 3.2, DA81)
Written by: myview DataGenerator GAEB, myview-GAEB-DA-XML-Export, 14.12.2021

## LV
Date: 14.12.2021

### 01 Описание

#### 01.01 Описание

##### 01.01.01 Описание

**01.01.01.001**
Датчик движения с углом охвата 230° и большой дальностью действия
Интерфейс пользователя: ИК-пульта ДУ
Система управления: ON/OFF
Тип монтажа: Структура
Место монтажа: Потолок / стена
Примерные: Длина 138 mm x Ширина 92 mm x Высота/глубина 107,5 mm
Масса: 276 g
Степень защиты: IP55
Класс защиты: II
Ударопрочность: IK07
Допустимая температура окружающей среды: -25 °C...+50 °C
Относительная влажность воздуха: 10-90 % без конденсата
Цвет: Белый, по цветовой гамме близок к RAL 9003
Номинальное напряжение: 220 - 240 V AC / 50 - 60 Hz
Угол обнаружения: Защита нижней области обнаружения 230° (2 x 115° регулируются отдельно) и 360°
наклон по вертикали на +90°/-10°

диапазоном обнаружения поперек: Ø 40 m

диапазоном обнаружения Фронтально: Ø 10 m

Угол охвата: вплоть до 804 m²

Принят. Высота монтажа: 3 m

макс. Высота монтажа: 6 m

Яркость: 2 - 2000 lx

Кол-во каналов освещения: 1

Постоянная регулировка освещения: falseРазрывная мощность, канал 1: 230 В / 50-60 Гц
2300 Вт / 10 А (cos phi = 1),
1150 ВА / 5 AX (cos phi = 0,5)
600 W LED
Quantity: 1,000
