# Projekt
Specification (GAEB DA XML 3.2, DA81)
Written by: myview DataGenerator GAEB, myview-GAEB-DA-XML-Export, 14.12.2021

## LV
Date: 14.12.2021

### 01 Описание

#### 01.01 Описание

##### 01.01.01 Описание

**01.01.01.001**
Светодиодный прожектор сдержанного дизайна в компактном алюминиевом корпусе
Система управления: ON/OFF
Тип монтажа: Структура
Место монтажа: сетка
Примерные: Длина 252 mm x Ширина 240 mm x Высота/глубина 60 mm
Масса: 1180 g
Степень защиты: IP65
Класс защиты: I
Допустимая температура окружающей среды: -25 °C...+40 °C
Цвет: Белый, по цветовой гамме близок к RAL 9016
Номинальное напряжение: 220 - 240 V AC / 50 - 60 Hz
Рассеиватель: прозрачный
Угол излучения: прямое
Угол излучения: 120 °
Объединенный показатель дискомфорта: < 30
Номинальная мощность P: 47 W
Световой поток: 5000 lm
Светоотдача: 106 lm/W
Цветовая температура: 3000 K
Коэффициент цветопередачи Ra: > 80
Срок службы светодиодов L80B50: 35000 h
Проверка нити накала по IEC 60695-2-10: 650 °C
Фотобиологическая безопасность: RG0
Угол обнаружения: 120°, с горизонтальным и вертикальным вращением +/- 180°

диапазоном обнаружения поперек: r 8 m

Угол охвата: 76 m²

Принят. Высота монтажа: 2,5 м

макс. Высота монтажа: 3 m

Яркость: 3 - 1000 lx
Quantity: 1,000
