# Projekt
Specification (GAEB DA XML 3.2, DA81)
Written by: myview DataGenerator GAEB, myview-GAEB-DA-XML-Export, 14.12.2021

## LV
Date: 14.12.2021

### 01 Описание

#### 01.01 Описание

##### 01.01.01 Описание

**01.01.01.001**
Сертифицированный потолочный датчик присутствия DALI-2 в качестве устройства ввода для систем освещения DALI-2
Интерфейс пользователя: DALI
Система управления: DALI-2
Тип монтажа: Скрытый монтаж / приборная коробка Ø 68 mm
Место монтажа: потолок
Примерные: Высота/глубина 62 mm, Ø 108 mm
Монтажные размеры: Глубина монтажа: 24 mm, Ø 60 mm
Масса: 138 g
Степень защиты: IP20 в качестве версии для скрытого монтажа,
IP20/IP54 с коробкой для открытой проводки (заказывается отдельно)
IP20 как версия для установки на потолок (монтажный комплект заказывается отдельно)
Класс защиты: II
Допустимая температура окружающей среды: 0 °C...+50 °C
Относительная влажность воздуха: 5-93 % без конденсата
Цвет: Белый, по цветовой гамме близок к RAL 9010
Номинальное напряжение: 9,5 - 22,5 V DC
Угол обнаружения: 360°

диапазоном обнаружения поперек: Ø 8 m

диапазоном обнаружения Фронтально: Ø 6 m

Угол охвата, диапазон обнаружения: Ø 4 m

Угол охвата: вплоть до 50 m²

Принят. Высота монтажа: 3 m

макс. Высота монтажа: 5 m

Яркость: 5-2000 lx

Постоянная регулировка освещения: false
Quantity: 1,000
