# Projekt
Specification (GAEB DA XML 3.2, DA81)
Written by: myview DataGenerator GAEB, myview-GAEB-DA-XML-Export, 14.12.2021

## LV
Date: 14.12.2021

### 01 Описание

#### 01.01 Описание

##### 01.01.01 Описание

**01.01.01.001**
Датчик движения с углом охвата 230° и большой дальностью действия
Интерфейс пользователя: Pегулятора, ИК-управления с технологией "blue mode"
Система управления: 12-36 V UC
Тип монтажа: Структура
Место монтажа: Потолок / стена
Примерные: Длина 135 mm x Ширина 78 мм x Высота/глубина 105 mm
Масса: 314 g
Степень защиты: IP54
Класс защиты: III
Допустимая температура окружающей среды: -25 °C...+55 °C
Относительная влажность воздуха: 5-95 % без конденсата
Цвет: Белый, по цветовой гамме близок к RAL 9010
Номинальное напряжение: 12 - 24 V AC/DC
Угол обнаружения: Защита нижней области обнаружения 230° (2 x 115° регулируются отдельно) и 360°

диапазоном обнаружения поперек: Ø 40 м

диапазоном обнаружения Фронтально: Ø 16 m

Угол охвата: вплоть до 804 m²

Принят. Высота монтажа: 2,5 м

макс. Высота монтажа: 4 m

Яркость: 2 - 2500 lx

Кол-во каналов освещения: 1

Постоянная регулировка освещения: false

Задержка при переключении от менее яркого освещения к более яркому: 5 s

Задержка при переключении от более яркого освещения к менее яркому: 0 s
Quantity: 1,000
