# Projekt
Specification (GAEB DA XML 3.2, DA81)
Written by: myview DataGenerator GAEB, myview-GAEB-DA-XML-Export, 14.12.2021

## LV
Date: 14.12.2021

### 01 Описание

#### 01.01 Описание

##### 01.01.01 Описание

**01.01.01.001**
Датчик движения с углом охвата 180° для удобного включения и выключения освещения
Интерфейс пользователя: Pегулятора
Система управления: ON/OFF
Тип монтажа: Структура
Место монтажа: сетка
Примерные: Длина 80 mm x Ширина 55 mm x Высота/глубина 66 mm
Масса: 134 g
Степень защиты: IP44
Класс защиты: II
Допустимая температура окружающей среды: -20 °C...+40 °C
Относительная влажность воздуха: 5-95 % без конденсата
Цвет: Белый, по цветовой гамме близок к RAL 9010
Номинальное напряжение: 230 V AC / 50 Hz
Угол обнаружения: 180°, с горизонтальным и вертикальным вращением +/- 30°

диапазоном обнаружения поперек: Ø 20 m

диапазоном обнаружения Фронтально: Ø 10 m

Угол охвата: вплоть до 157 m²

Принят. Высота монтажа: 2,5 м

макс. Высота монтажа: 3 m

Яркость: 5 - 1000 lx

Кол-во каналов освещения: 1

Постоянная регулировка освещения: falseРазрывная мощность, канал 1: 230 В / 50 Гц,
800 Вт/5 А (cos phi = 1),
 500 ВА/2,5 А (cos phi = 0,5)
 250 W LED
Quantity: 1,000
