# Projekt
Specification (GAEB DA XML 3.2, DA81)
Written by: myview DataGenerator GAEB, myview-GAEB-DA-XML-Export, 14.12.2021

## LV
Date: 14.12.2021

### 01 Описание

#### 01.01 Описание

##### 01.01.01 Описание

**01.01.01.001**
Светодиодный ландшафтный светильник DALI из высококачественного алюминия
Интерфейс пользователя: ИК-пульта ДУ, DALI
Система управления: DALI
Тип монтажа: стоять
Место монтажа: Напольный
Примерные: Высота/глубина 940 mm, Ø 170 mm
Масса: 8045 g
Степень защиты: IP65
Класс защиты: I
Ударопрочность: IK09
Допустимая температура окружающей среды: -25 °C...+40 °C
Относительная влажность воздуха: 5-95 % без конденсата
Цвет: графитовый серый, по цветовой гамме близок к RAL7024
Номинальное напряжение: 200 - 240 V AC / 50 - 60 Hz
Рассеиватель: прозрачный
Угол излучения: прямое
Угол излучения: 159 °
Номинальная мощность P: 17 W
Световой поток: 760 lm
Светоотдача: 44 lm/W
Цветовая температура: 3100 K
Коэффициент цветопередачи Ra: > 80
Срок службы светодиодов L80B50: 70000 h
Фотобиологическая безопасность: RG0
Угол обнаружения: 140°

диапазоном обнаружения поперек: r 6 m

Угол охвата: 44 m²
Quantity: 1,000
