# Projekt
Specification (GAEB DA XML 3.2, DA81)
Written by: myview DataGenerator GAEB, myview-GAEB-DA-XML-Export, 14.12.2021

## LV
Date: 14.12.2021

### 01 Описание

#### 01.01 Описание

##### 01.01.01 Описание

**01.01.01.001**
Датчик присутствия KNX с углом охвата 180° для настенного монтажа
Интерфейс пользователя: ИК-пульта ДУ, обеспечения ETS
Система управления: KNX
Тип монтажа: Скрытый монтаж / приборная коробка Ø 68 mm
Место монтажа: сетка
Примерные: Длина 70 mm x Ширина 70 mm x Высота/глубина 55 mm
Монтажные размеры: Глубина монтажа: 25 mm, Ø 60 мм
Масса: 35 g
Степень защиты: IP40, IP44 в зависимости от крышки (заказывается отдельно)
Класс защиты: III
Допустимая температура окружающей среды: 5 °C...+50 °C
Относительная влажность воздуха: 5-93 % без конденсата
Цвет: Белый, по цветовой гамме близок к RAL 9010
Номинальное напряжение: 29 - 31 V DC
Угол обнаружения: 180° в горизонтальной плоскости, 60° в вертикальной плоскости

диапазоном обнаружения поперек: Ø 16 m

диапазоном обнаружения Фронтально: Ø 12 m

Угол охвата, диапазон обнаружения: Ø 8 m

Угол охвата: вплоть до 101 m²

Принят. Высота монтажа: 1,1 m

макс. Высота монтажа: 2,2 m

Яркость: 5-2000 lx

Кол-во каналов освещения: 2

Кол-во каналов ОВК: 1

Постоянная регулировка освещения: true
Quantity: 1,000
