# Projekt
Specification (GAEB DA XML 3.2, DA81)
Written by: myview DataGenerator GAEB, myview-GAEB-DA-XML-Export, 14.12.2021

## LV
Date: 14.12.2021

### 01 Описание

#### 01.01 Описание

##### 01.01.01 Описание

**01.01.01.001**
Светодиодный прожектор в высококачественном корпусе из литого алюминия
Система управления: ON/OFF
Тип монтажа: Структура
Место монтажа: сетка
Примерные: Длина 267 mm x Ширина 252 мм x Высота/глубина 86 mm
Масса: 1837 g
Степень защиты: IP65
Класс защиты: I
Ударопрочность: IK08
Допустимая температура окружающей среды: -25 °C...+50 °C
Цвет: Белый, по цветовой гамме близок к RAL 9016
Номинальное напряжение: 230 V AC / 50 Hz
Рассеиватель: прозрачный
Угол излучения: прямое
Угол излучения: 110 °
Номинальная мощность P: 48 W
Световой поток: 5400 lm
Светоотдача: 112 lm/W
Цветовая температура: 3100 K
Коэффициент цветопередачи Ra: > 80
Срок службы светодиодов L80B50: 25000 h
Quantity: 1,000
