# Projekt
Specification (GAEB DA XML 3.2, DA81)
Written by: myview DataGenerator GAEB, myview-GAEB-DA-XML-Export, 14.12.2021

## LV
Date: 14.12.2021

### 01 Описание

#### 01.01 Описание

##### 01.01.01 Описание

**01.01.01.001**
Автоматический светильник со встроенным датчиком движения с углом охвата 130°
Интерфейс пользователя: Pегулятора
Система управления: ON/OFF
Тип монтажа: Структура
Место монтажа: сетка
Примерные: Длина 275 мм x Ширина 185 мм x Высота/глубина 250 mm
Масса: 990 g
Степень защиты: IP44
Класс защиты: II
Допустимая температура окружающей среды: -25 °C...+55 °C
Цвет: Белый, по цветовой гамме близок к RAL 9010
Номинальное напряжение: 230 V AC / 50 Hz
Рассеиватель: прозрачный
Угол излучения: прямое
Угол излучения: 290 °
Проверка нити накала по IEC 60695-2-10: 650 °C

Угол обнаружения: 130°, с горизонтальным вращением

диапазоном обнаружения поперек: r 12 м

Угол охвата: 164 m²

Принят. Высота монтажа: 1,8 м

Яркость: 5 - 1000 lx
Quantity: 1,000
