# Projekt
Specification (GAEB DA XML 3.2, DA81)
Written by: myview DataGenerator GAEB, myview-GAEB-DA-XML-Export, 14.12.2021

## LV
Date: 14.12.2021

### 01 Описание

#### 01.01 Описание

##### 01.01.01 Описание

**01.01.01.001**
LED светильник-боллард из высококачественного алюминия
Система управления: ON/OFF
Тип монтажа: стоять
Место монтажа: Напольный
Примерные: Высота/глубина 540 mm, Ø 170 mm
Масса: 5650 g
Степень защиты: IP65
Класс защиты: I
Ударопрочность: IK10
Допустимая температура окружающей среды: -25 °C...+40 °C
Цвет: Белый, по цветовой гамме близок к RAL 9016
Номинальное напряжение: 110 - 240 V AC / 50 Hz
Рассеиватель: опал
Угол излучения: прямое
Угол излучения: 283 °
Номинальная мощность P: 16 W
Световой поток: 670 lm
Светоотдача: 41 lm/W
Цветовая температура: 3100 K
Коэффициент цветопередачи Ra: > 80
Срок службы светодиодов L80B50: 70000 h
Quantity: 1,000
