# Projekt
Specification (GAEB DA XML 3.2, DA81)
Written by: myview DataGenerator GAEB, myview-GAEB-DA-XML-Export, 14.12.2021

## LV
Date: 14.12.2021

### 01 Описание

#### 01.01 Описание

##### 01.01.01 Описание

**01.01.01.001**
Модуль монтажной шины KNX
Интерфейс пользователя: обеспечения ETS
Система управления: KNX
Тип монтажа: DIN-рейка
Место монтажа: Распределительный шкаф
Примерные: Длина 90 mm x Ширина 216 mm x Высота/глубина 65 mm
Монтажные размеры: Монтажная длина: 90 mm x Монтажная ширина: 216 mm x Глубина монтажа: 65 mm
Масса: 757 g
Степень защиты: IP20
Класс защиты: II
Допустимая температура окружающей среды: -5 °C...+45 °C
Относительная влажность воздуха: 5-93 % без конденсата
Цвет: серый
Номинальное напряжение: 29 - 31 V DC / 50 - 60 Hz
Количество входов: 0
Мощность потерь: 8 W
Номинальный ток: 1,5 A
Деление шкалы (ДШ): 12
Quantity: 1,000
