# Projekt
Specification (GAEB DA XML 3.2, DA81)
Written by: myview DataGenerator GAEB, myview-GAEB-DA-XML-Export, 14.12.2021

## LV
Date: 14.12.2021

### 01 Описание

#### 01.01 Описание

##### 01.01.01 Описание

**01.01.01.001**
незаметность благодаря плоской линзе 3 мм
Интерфейс пользователя: обеспечения ETS
Система управления: KNX
Тип монтажа: Установка
Место монтажа: потолок
Примерные: Высота/глубина 48 mm, Ø 33 mm
Монтажные размеры: Глубина монтажа: 45 mm, Ø 25 мм
Масса: 56 g
Степень защиты: IP55
Класс защиты: III
Допустимая температура окружающей среды: 0 °C...+35 °C
Относительная влажность воздуха: 5-93 % без конденсата
Цвет: опаловый матовый
Номинальное напряжение: 29 - 31 V DC
Принят. Высота монтажа: 3 м
макс. Высота монтажа: 5 m
Яркость: 5 - 10000 lx
Кол-во каналов освещения: 2
Постоянная регулировка освещения: true
Quantity: 1,000
