# Projekt
Specification (GAEB DA XML 3.2, DA81)
Written by: myview DataGenerator GAEB, myview-GAEB-DA-XML-Export, 14.12.2021

## LV
Date: 14.12.2021

### 01 Описание

#### 01.01 Описание

##### 01.01.01 Описание

**01.01.01.001**
Сумеречные выключатели для последующего монтажа в наружные светильники и распределительные коробки
Интерфейс пользователя: Pегулятора
Система управления: ON/OFF
Тип монтажа: Установка
Место монтажа: устройство
Примерные: Длина 60 mm x Ширина 70 мм x Высота/глубина 26 mm
Монтажные размеры: Монтажная длина: 50 mm x Монтажная ширина: 26 mm x Глубина монтажа: 50 mm
Масса: 39 g
Степень защиты: Блок питания IP20,
Крышка датчика IP44
Класс защиты: II
Допустимая температура окружающей среды: -25 °C...+70 °C
Относительная влажность воздуха: 5-93 % без конденсата
Цвет: Белый, по цветовой гамме близок к RAL 9010
Номинальное напряжение: 230 V AC / 50 Hz

Яркость: 5 - 300 lx

Кол-во каналов освещения: 1

Кол-во каналов ОВК: 0

Задержка при переключении от менее яркого освещения к более яркому: 60 сек.

Задержка при переключении от более яркого освещения к менее яркому: 60 сек.

Разрывная мощность, канал 1: 230 В / 50 Гц,
1000 Вт/5 А (cos phi = 1),
 500 ВА/2,5 А (cos phi = 0,5)
 250 W LED
Quantity: 1,000
