# Projekt
Specification (GAEB DA XML 3.2, DA81)
Written by: myview DataGenerator GAEB, myview-GAEB-DA-XML-Export, 14.12.2021

## LV
Date: 14.12.2021

### 01 Описание

#### 01.01 Описание

##### 01.01.01 Описание

**01.01.01.001**
Светодиодный прожектор сдержанного дизайна в компактном алюминиевом корпусе
Система управления: ON/OFF
Тип монтажа: Структура
Место монтажа: сетка
Примерные: Длина 160 mm x Ширина 142 mm x Высота/глубина 28 mm
Масса: 449 g
Степень защиты: IP65
Класс защиты: I
Допустимая температура окружающей среды: -25 °C...+40 °C
Цвет: черный, по цветовой гамме близок к RAL 9005
Номинальное напряжение: 220 - 240 V AC / 50 - 60 Hz
Рассеиватель: прозрачный
Угол излучения: прямое
Угол излучения: 120 °
Объединенный показатель дискомфорта: < 30
Номинальная мощность P: 10 W
Световой поток: 1000 lm
Светоотдача: 100 lm/W
Цветовая температура: 3000 K
Коэффициент цветопередачи Ra: > 80
Срок службы светодиодов L80B50: 40000 h
Проверка нити накала по IEC 60695-2-10: 650 °C
Фотобиологическая безопасность: RG0
Quantity: 1,000
