# Projekt
Specification (GAEB DA XML 3.2, DA81)
Written by: myview DataGenerator GAEB, myview-GAEB-DA-XML-Export, 14.12.2021

## LV
Date: 14.12.2021

### 01 Описание

#### 01.01 Описание

##### 01.01.01 Описание

**01.01.01.001**
Датчик присутствия с углом охвата 360° для потолочного монтажа, Ø 8 m, Разъем, Гнездо
Интерфейс пользователя: Pегулятора, ИК-управления с технологией "blue mode"
Система управления: DALI
Тип монтажа: Установка
Место монтажа: потолок
Примерные: Высота/глубина 99 mm, Ø 108 mm
Монтажные размеры: Глубина монтажа: 300 mm, Ø 68 mm
Масса: 627 g
Степень защиты: IP20
Класс защиты: II
Допустимая температура окружающей среды: -25 °C...+50 °C
Относительная влажность воздуха: 5-93 % без конденсата
Цвет: Белый, по цветовой гамме близок к RAL 9010
Номинальное напряжение: 230 V AC / 50 Hz
Угол обнаружения: 360°

диапазоном обнаружения поперек: Ø 8 m

диапазоном обнаружения Фронтально: Ø 6 m

Угол охвата, диапазон обнаружения: Ø 4 m

Угол охвата: вплоть до 50 m²

Принят. Высота монтажа: 3 m

макс. Высота монтажа: 5 m

Яркость: 5-1000 lx

Кол-во каналов освещения: 2

Постоянная регулировка освещения: true
Quantity: 1,000
