# Projekt
Specification (GAEB DA XML 3.2, DA81)
Written by: myview DataGenerator GAEB, myview-GAEB-DA-XML-Export, 14.12.2021

## LV
Date: 14.12.2021

### 01 Описание

#### 01.01 Описание

##### 01.01.01 Описание

**01.01.01.001**
Датчик движения с углом охвата 120° для удобного включения и выключения освещения
Интерфейс пользователя: Pегулятора
Система управления: ON/OFF
Тип монтажа: Структура
Место монтажа: сетка
Примерные: Длина 102 mm x Ширина 74 мм x Высота/глубина 81 mm
Масса: 196 g
Степень защиты: IP44
Класс защиты: II
Допустимая температура окружающей среды: -25 °C...+55 °C
Относительная влажность воздуха: 5-95 % без конденсата
Цвет: Белый, по цветовой гамме близок к RAL 9010
Номинальное напряжение: 230 V AC / 50 Hz
Угол обнаружения: 120°, датчик с горизонтальным вращением +/- 90°

диапазоном обнаружения поперек: r 12 м

диапазоном обнаружения Фронтально: r 5 m

Угол охвата: вплоть до 151 m²

Принят. Высота монтажа: 2,5 м

макс. Высота монтажа: 2,5 m

Яркость: 3 - 2000 lx

Кол-во каналов освещения: 1

Постоянная регулировка освещения: false

Задержка при переключении от менее яркого освещения к более яркому: 0 s

Задержка при переключении от более яркого освещения к менее яркому: 0 s

Разрывная мощность, канал 1: 230 В/50 Гц, 1000 Вт/4,5 А (cos phi = 1), 500 ВА/2,25 А (cos phi = 0,5)
250 W LED
Quantity: 1,000
