# Projekt
Specification (GAEB DA XML 3.2, DA81)
Written by: myview DataGenerator GAEB, myview-GAEB-DA-XML-Export, 14.12.2021

## LV
Date: 14.12.2021

### 01 Описание

#### 01.01 Описание

##### 01.01.01 Описание

**01.01.01.001**
Круглый светодиодный светильник
Система управления: ON/OFF
Тип монтажа: Структура
Место монтажа: Потолок / стена
Примерные: Высота/глубина 95 mm, Ø 300 mm
Масса: 707 g
Степень защиты: IP44
Класс защиты: I
Ударопрочность: IK07
Допустимая температура окружающей среды: 0 °C...+50 °C
Цвет: белый
Номинальное напряжение: 220 - 240 V AC / 50 - 60 Hz
Рассеиватель: опал
Угол излучения: прямое
Угол излучения: 120 °
Объединенный показатель дискомфорта: <=22
Номинальная мощность P: 11,5 W
Световой поток: 1350 lm
Светоотдача: 117 lm/W
Цветовая температура: 4000 K
Коэффициент цветопередачи Ra: > 80
Срок службы светодиодов L80B50: 60000 h
Проверка нити накала по IEC 60695-2-10: 650 °C
Фотобиологическая безопасность: RG0
Угол обнаружения: 360°

диапазоном обнаружения поперек: Ø 20 m

диапазоном обнаружения Фронтально: Ø 10 m

Угол охвата: 315 m²

Яркость: 2 - 50 lx
Quantity: 1,000
