# Projekt
Specification (GAEB DA XML 3.2, DA81)
Written by: myview DataGenerator GAEB, myview-GAEB-DA-XML-Export, 14.12.2021

## LV
Date: 14.12.2021

### 01 Описание

#### 01.01 Описание

##### 01.01.01 Описание

**01.01.01.001**
Автоматический светильник со встроенным датчиком движения с углом охвата 140°
Система управления: ON/OFF
Тип монтажа: Структура
Место монтажа: сетка
Примерные: Длина 205 mm x Ширина 104 мм x Высота/глубина 143 mm
Масса: 508 g
Степень защиты: IP55
Класс защиты: II
Допустимая температура окружающей среды: -25 °C...+50 °C
Цвет: Белый, по цветовой гамме близок к RAL 9016
Номинальное напряжение: 230 V AC / 50 Hz
Рассеиватель: опал
Угол излучения: прямое
Угол излучения: 90 °
Номинальная мощность P: 10 W
Световой поток: 850 lm
Светоотдача: 85 lm/W
Цветовая температура: 3000 K
Коэффициент цветопередачи Ra: > 80
Срок службы светодиодов L80B50: 65000 h
Проверка нити накала по IEC 60695-2-10: 650 °C

Угол обнаружения: 140°

диапазоном обнаружения поперек: r 10 m

Угол охвата: 122 m²

Принят. Высота монтажа: 1,8 м

Яркость: 5 - 1000 lx
Quantity: 1,000
