# Projekt
Specification (GAEB DA XML 3.2, DA81)
Written by: myview DataGenerator GAEB, myview-GAEB-DA-XML-Export, 14.12.2021

## LV
Date: 14.12.2021

### 01 Описание

#### 01.01 Описание

##### 01.01.01 Описание

**01.01.01.001**
Модуль монтажной шины KNX
Интерфейс пользователя: обеспечения ETS
Система управления: KNX
Тип монтажа: DIN-рейка
Место монтажа: Распределительный шкаф
Примерные: Длина 90 mm x Ширина 144 mm x Высота/глубина 65 mm
Монтажные размеры: Монтажная длина: 90 mm x Монтажная ширина: 144 mm x Глубина монтажа: 65 mm
Масса: 482 g
Степень защиты: IP20
Класс защиты: II
Допустимая температура окружающей среды: 0 °C...+45 °C
Относительная влажность воздуха: 5-93 % без конденсата
Цвет: серый
Номинальное напряжение: 29 - 31 V DC
Количество входов: 0
Мощность потерь: 5,4 W
Номинальный ток: max. 16 A
Номинальная сила тока (cos phi = 0,8): max. 16 A
Мин. коммутационная способность: 0,1 мА / 1В
Коммутационная способность пост.т. (омическая нагрузка): 16 A / 12 В пост. тока
Коммутационная способность ламп накаливания: 3500 W
Коммутационная способность мотора: 3000 W
Коммутационная способность индуктивного трансформатора: 1800 W
Коммутационная способность люминесцентных ламп (с параллельной компенсацией): 2000 W
Коммутационная способность люминесцентных ламп (без компенсации): 3500 W
Деление шкалы (ДШ): 8
Quantity: 1,000
