# Projekt
Specification (GAEB DA XML 3.2, DA81)
Written by: myview DataGenerator GAEB, myview-GAEB-DA-XML-Export, 14.12.2021

## LV
Date: 14.12.2021

### 01 Описание

#### 01.01 Описание

##### 01.01.01 Описание

**01.01.01.001**
Круглый светодиодный светильник
Система управления: ON/OFF
Тип монтажа: Структура
Место монтажа: Потолок / стена
Примерные: Высота/глубина 87 mm, Ø 300 mm
Масса: 713 g
Степень защиты: IP65
Класс защиты: II
Ударопрочность: IK10
Допустимая температура окружающей среды: 0 °C...+40 °C
Цвет: Белый, по цветовой гамме близок к RAL 9003
Номинальное напряжение: 220 - 240 V AC / 50 - 60 Hz
Рассеиватель: опал
Угол излучения: прямое
Угол излучения: 115 °
Объединенный показатель дискомфорта: <=22
Номинальная мощность P: 16 W
Световой поток: 1600 lm
Светоотдача: 100 lm/W
Цветовая температура: 4100 K
Коэффициент цветопередачи Ra: > 80

Угол обнаружения: 360°

диапазоном обнаружения поперек: Ø 15 m

диапазоном обнаружения Фронтально: Ø 15 m

Угол охвата: 177 m²

Принят. Высота монтажа: 2,5 m

Яркость: 3 - 300 lx
Quantity: 1,000
