# Projekt
Specification (GAEB DA XML 3.2, DA81)
Written by: myview DataGenerator GAEB, myview-GAEB-DA-XML-Export, 14.12.2021

## LV
Date: 14.12.2021

### 01 Описание

#### 01.01 Описание

##### 01.01.01 Описание

**01.01.01.001**
Ведомый датчик присутствия для увеличения угла охвата ведущего датчика присутствия
Система управления: ON/OFF
Тип монтажа: Скрытый монтаж / приборная коробка Ø 68 mm
Место монтажа: потолок
Примерные: Высота/глубина 70 mm, Ø 108 mm
Монтажные размеры: Глубина монтажа: 24 мм, Ø 60 мм
Масса: 177 g
Степень защиты: IP20 в качестве версии для скрытого монтажа,
IP20/IP54 с коробкой для открытой проводки (заказывается отдельно)
IP20 как версия для установки на потолок (монтажный комплект заказывается отдельно)
Класс защиты: II
Допустимая температура окружающей среды: -25 °C...+50 °C
Относительная влажность воздуха: 5-93 % без конденсата
Цвет: Белый, по цветовой гамме близок к RAL 9010
Номинальное напряжение: 230 V AC / 50 Hz
Угол обнаружения: 360°

диапазоном обнаружения поперек: Ø 32 м

диапазоном обнаружения Фронтально: Ø 11 m

Угол охвата: вплоть до 805 m²

Принят. Высота монтажа: 3 м

макс. Высота монтажа: 10 m

Постоянная регулировка освещения: false

Задержка при переключении от менее яркого освещения к более яркому: 0 s

Задержка при переключении от более яркого освещения к менее яркому: 30 s
Quantity: 1,000
