# Projekt
Specification (GAEB DA XML 3.2, DA81)
Written by: myview DataGenerator GAEB, myview-GAEB-DA-XML-Export, 14.12.2021

## LV
Date: 14.12.2021

### 01 Описание

#### 01.01 Описание

##### 01.01.01 Описание

**01.01.01.001**
Датчик движения с углом охвата 360° для потолочного монтажа, предназначен для включения и выключения освещения по мере необходимости, вследствие чего достигается ощутимое снижение расхода электроэнергии
Интерфейс пользователя: Pегулятора, ИК-пульта ДУ
Система управления: ON/OFF
Тип монтажа: Скрытый монтаж / приборная коробка Ø 68 mm
Место монтажа: потолок
Примерные: Высота/глубина 75 mm, Ø 140 mm
Монтажные размеры: Глубина монтажа: 15 мм, Ø 60 мм
Масса: 270 g
Степень защиты: IP20 в качестве версии для скрытого монтажа,
IP54 с коробкой для открытой проводки (заказывается отдельно)
Класс защиты: II
Допустимая температура окружающей среды: 0 °C...+55 °C
Относительная влажность воздуха: 5-93 % без конденсата
Цвет: Белый, по цветовой гамме близок к RAL 9010
Номинальное напряжение: 230 V AC / 50 Hz
Угол обнаружения: 360°

диапазоном обнаружения поперек: Ø 24 м

диапазоном обнаружения Фронтально: Ø 8 m

Угол охвата: вплоть до 453 m²

Принят. Высота монтажа: 3 м

макс. Высота монтажа: 10 m

Яркость: 5-2000 lx

Кол-во каналов освещения: 1

Постоянная регулировка освещения: false

Задержка при переключении от менее яркого освещения к более яркому: 0 s

Задержка при переключении от более яркого освещения к менее яркому: 0 s

Разрывная мощность, канал 1: 230 В/50 Гц, 16 A реле
2300 Вт/10 А (cos phi = 1)
1150 ВА/5 А (cos phi = 0,5)
600 W LED
Quantity: 1,000
